# Perfil decorativo, referencia MC110 de la serie JOLLY-MC de Schlüter®. Medidas: 2, 5m x 11mm, latón cromado

- Propiedad del archivo: CONSTRUNARIO
- Formato: FIEBDC-3/2012
- Programa: Construnario Versión 3.51
- Fecha de los precios: 28/10/2022
- Divisa: EUR

**PSLUMC110** m Perfil decorativo, referencia MC110 de la serie JOLLY-MC de Schlüter®. Medidas: 2, 5m x 11mm, latón cromado
Precio: 26.06
Schlüter®-JOLLY de metal es un perfil decorativo para esquinas de revestimientos cerámicos, así como remates de zócalos y revestimientos, que los protege y decora. El nervio que hace de separador define la cámara de la junta entre el perfil y la baldosa. Código EAN: 4011832137594
