# Perfil decorativo, aluminio anodizado, referencia A110ACG de la serie JOLLY-ACG de Schlüter®. Medidas: 2, 5m x 11mm. Cromo brillante

- Propiedad del archivo: CONSTRUNARIO
- Formato: FIEBDC-3/2012
- Programa: Construnario Versión 3.51
- Fecha de los precios: 28/10/2022
- Divisa: EUR

**A110ACG** m Perfil decorativo, aluminio anodizado, referencia A110ACG de la serie JOLLY-ACG de Schlüter®. Medidas: 2, 5m x 11mm. Cromo brillante
Precio: 12.54
Schlüter®-JOLLY de metal es un perfil decorativo para esquinas de revestimientos cerámicos, así como remates de zócalos y revestimientos, que los protege y decora. El nervio que hace de separador define la cámara de la junta entre el perfil y la baldosa. Código EAN: 4011832136924
