# Perfil de ángulo macizo, referencia AW40X40X2 de la serie WINKEL-A de Schluter®. Medidas: 2, 5m x 40mm, aluminio

- Propiedad del archivo: CONSTRUNARIO
- Formato: FIEBDC-3/2012
- Programa: Construnario Versión 3.51
- Fecha de los precios: 28/10/2022
- Divisa: EUR

**AW40X20X2** m Perfil de ángulo macizo, referencia AW40X40X2 de la serie WINKEL-A de Schluter®. Medidas: 2, 5m x 40mm, aluminio
Precio: 7.08
Schluter®-WINKEL es un perfil de ángulo macizo no perforado para diferentes campos de aplicación. Código EAN: 4011832014123
