# Perfil de separación, referencia TM4X30 de la serie TERRAZZO-M de Schlüter®, Medidas: 2, 5m x 30mm, latón

- Propiedad del archivo: CONSTRUNARIO
- Formato: FIEBDC-3/2012
- Programa: Construnario Versión 3.51
- Fecha de los precios: 28/10/2022
- Divisa: EUR

**PSLUTM4X30** m Perfil de separación, referencia TM4X30 de la serie TERRAZZO-M de Schlüter®, Medidas: 2, 5m x 30mm, latón
Precio: 10.58
Schluter®-TERRAZZO es un perfil de separación y decoración de latón macizo que se debe instalar en el recubrimiento de terrazo. Código EAN: 4011832014109
