# Perfil de transición, referencia T9/25EB de la serie RENO-T-EB de Schluter®. Medidas: 2, 5m x 9mm, acero inox. V2A cepillado

- Propiedad del archivo: CONSTRUNARIO
- Formato: FIEBDC-3/2012
- Programa: Construnario Versión 3.51
- Fecha de los precios: 28/10/2022
- Divisa: EUR

**PSLUT925EB** m Perfil de transición, referencia T9/25EB de la serie RENO-T-EB de Schluter®. Medidas: 2, 5m x 9mm, acero inox. V2A cepillado
Precio: 15.97
Schluter®-RENO-T es un perfil que sirve de transición con colocación posterior entre dos pavimentos al mismo nivel. Código EAN: 4011832088469
