# Perfil de transición, referencia T9/14E/100 de la serie RENO-T-E de Schluter®. Medidas: 1m x 9mm, acero inox. V2A

- Propiedad del archivo: CONSTRUNARIO
- Formato: FIEBDC-3/2012
- Programa: Construnario Versión 3.51
- Fecha de los precios: 28/10/2022
- Divisa: EUR

**PSLUT914E100** m Perfil de transición, referencia T9/14E/100 de la serie RENO-T-E de Schluter®. Medidas: 1m x 9mm, acero inox. V2A
Precio: 10.04
Schluter®-RENO-T es un perfil que sirve de transición con colocación posterior entre dos pavimentos al mismo nivel. Código EAN: 4011832055874
