# Perfil de transición, referencia T9/25A de la serie RENO-T-A de Schluter®. Medidas: 2, 5m x 9mm, aluminio

- Propiedad del archivo: CONSTRUNARIO
- Formato: FIEBDC-3/2012
- Programa: Construnario Versión 3.51
- Fecha de los precios: 28/10/2022
- Divisa: EUR

**PSLUT925A** m Perfil de transición, referencia T9/25A de la serie RENO-T-A de Schluter®. Medidas: 2, 5m x 9mm, aluminio
Precio: 3.36
Schluter®-RENO-T es un perfil que sirve de transición con colocación posterior entre dos pavimentos al mismo nivel. Código EAN: 4011832030406
