# Perfil para transición continua, referencia EBU110 de a serie RENO-EBU de Schluter®. Medidas: 2, 5m x 11mm, acero inox. V2A cepillado

- Propiedad del archivo: CONSTRUNARIO
- Formato: FIEBDC-3/2012
- Programa: Construnario Versión 3.51
- Fecha de los precios: 28/10/2022
- Divisa: EUR

**EBU110** m Perfil para transición continua, referencia EBU110 de a serie RENO-EBU de Schluter®. Medidas: 2, 5m x 11mm, acero inox. V2A cepillado
Precio: 23.19
Con el perfil de transición Schlüter®-RENO-EBU se crea igualmente, una transición perfecta entre pavimentos con y sin pendiente. Con este perfil, se puede compensar de forma elegante el cambio de altura que se produce en dichas zonas, p. ej., por el uso de cerámica de distintos grosores, o la instalación de la impermeabilización con Schlüter®-DITRA. Código EAN: 4011832137303
