# Perfil para transición continua, referencia AU30 de la serie RENO-U de Schluter®. Medidas: 3mmx2,5m. Aluminio

- Propiedad del archivo: CONSTRUNARIO
- Formato: FIEBDC-3/2012
- Programa: Construnario Versión 3.51
- Fecha de los precios: 28/10/2022
- Divisa: EUR

**AU35** m Perfil para transición continua, referencia AU30 de la serie RENO-U de Schluter®. Medidas: 3mmx2,5m. Aluminio
Precio: 5.40
Schluter®-RENO-U es un perfil para la transición continua entre dos pavimentos a distinto nivel. Mediante el separador queda definida una junta entre el perfil y la baldosa. Schluter®-RENO-EU,-EBU no tiene separador. Código EAN: 4011832130823
