# Perfil para transición continua, referencia MU125/100 de la serie RENO-MU de Schluter®. Medidas:, 1m x 12, 5mm, latón

- Propiedad del archivo: CONSTRUNARIO
- Formato: FIEBDC-3/2012
- Programa: Construnario Versión 3.51
- Fecha de los precios: 28/10/2022
- Divisa: EUR

**PSLUMU125100** m Perfil para transición continua, referencia MU125/100 de la serie RENO-MU de Schluter®. Medidas:, 1m x 12, 5mm, latón
Precio: 22.06
Schluter®-RENO-U es un perfil para la transición continua entre dos pavimentos a distinto nivel. Mediante el separador queda definida una junta entre el perfil y la baldosa. Schluter®-RENO-EU,-EBU no tiene separador. Código EAN: 4011832000959
