# Perfil portante suelo, referencia AEVT100 de la serie RENO-AEVT de Schluter®. Medidas: 2, 5m x 10mm, aluminio anodizado mate natural

- Propiedad del archivo: CONSTRUNARIO
- Formato: FIEBDC-3/2012
- Programa: Construnario Versión 3.51
- Fecha de los precios: 28/10/2022
- Divisa: EUR

**AEVT100** m Perfil portante suelo, referencia AEVT100 de la serie RENO-AEVT de Schluter®. Medidas: 2, 5m x 10mm, aluminio anodizado mate natural
Precio: 8.54
Schluter®-RENO-VT es el perfil portador para el ala de transición variable en altura Schluter®-RENO-VB. Ambos artículos se pueden combinar entre ellos en todas las medidas. Código EAN: 4011832043444
