# Perfil portante suelo, referencia AVT100 de la serie RENO-AVT de Schlüter®. Medidas: 10mmx2,5m. Aluminio

- Propiedad del archivo: CONSTRUNARIO
- Formato: FIEBDC-3/2012
- Programa: Construnario Versión 3.51
- Fecha de los precios: 28/10/2022
- Divisa: EUR

**AVT100** m Perfil portante suelo, referencia AVT100 de la serie RENO-AVT de Schlüter®. Medidas: 10mmx2,5m. Aluminio
Precio: 6.41
Schlüter®-RENO-VT es el perfil portante suelo de la junta estructural, que se puede combinar con Schlüter®-DILEX-BT/MT y -BT/OT. Código EAN: 4011832043383
