# Perfil de tránsito, referencia AVT125B20 de la serie Reno-V de Schluter®. Medidas: 2,5mx12,5mm. Aluminio

- Propiedad del archivo: CONSTRUNARIO
- Formato: FIEBDC-3/2012
- Programa: Construnario Versión 3.51
- Fecha de los precios: 28/10/2022
- Divisa: EUR

**AVT125B30** m Perfil de tránsito, referencia AVT125B20 de la serie Reno-V de Schluter®. Medidas: 2,5mx12,5mm. Aluminio
Precio: 14.00
Schluter®-RENO-V es un perfil de tránsito con un alerón variable en altura para la unión homogénea de dos recubrimientos a distinto nivel. Mediante el separador queda definida una junta entre el perfil y la baldosa. Código EAN: 4011832035340
