# Perfil de tránsito, referencia AVT80B20 de la serie Reno-V de Schluter®. Medidas: 2,5mx8mm. Aluminio

- Propiedad del archivo: CONSTRUNARIO
- Formato: FIEBDC-3/2012
- Programa: Construnario Versión 3.51
- Fecha de los precios: 28/10/2022
- Divisa: EUR

**AVT80B20** m Perfil de tránsito, referencia AVT80B20 de la serie Reno-V de Schluter®. Medidas: 2,5mx8mm. Aluminio
Precio: 12.10
Schluter®-RENO-V es un perfil de tránsito con un alerón variable en altura para la unión homogénea de dos recubrimientos a distinto nivel. Mediante el separador queda definida una junta entre el perfil y la baldosa. Código EAN: 4011832035326
