# Perfil de tránsito, referencia AETK100/100 de la serie REMO-AETK de Schluter®. Medidas: 1m x 10mm, aluminio anodizado mate natural

- Propiedad del archivo: CONSTRUNARIO
- Formato: FIEBDC-3/2012
- Programa: Construnario Versión 3.51
- Fecha de los precios: 28/10/2022
- Divisa: EUR

**AETK100100** m Perfil de tránsito, referencia AETK100/100 de la serie REMO-AETK de Schluter®. Medidas: 1m x 10mm, aluminio anodizado mate natural
Precio: 8.39
Schluter®-RENO-TK es un perfil que sirve de tránsito entre el pavimento cerámico a una moqueta de menor grosor o de otros recubrimientos. Además protege los cantos de las baldosas. Código EAN: 4011832017582
