# Perfil de tránsito, referencia ATK125 de la serie REMO-ATK de Schluter®. Medidas: 2, 5m x 12, 5mm, aluminio

- Propiedad del archivo: CONSTRUNARIO
- Formato: FIEBDC-3/2012
- Programa: Construnario Versión 3.51
- Fecha de los precios: 28/10/2022
- Divisa: EUR

**ATK125** m Perfil de tránsito, referencia ATK125 de la serie REMO-ATK de Schluter®. Medidas: 2, 5m x 12, 5mm, aluminio
Precio: 6.93
Schluter®-RENO-TK es un perfil que sirve de tránsito entre el pavimento cerámico a una moqueta de menor grosor o de otros recubrimientos. Además protege los cantos de las baldosas. Código EAN: 4011832017476
