# Perfil de remate, referencia A100V de la serie SCHIENE-V de Schluter®. Medidas: 2, 5m x 10mm, aluminio

- Propiedad del archivo: CONSTRUNARIO
- Formato: FIEBDC-3/2012
- Programa: Construnario Versión 3.51
- Fecha de los precios: 28/10/2022
- Divisa: EUR

**PSLUA100V** m Perfil de remate, referencia A100V de la serie SCHIENE-V de Schluter®. Medidas: 2, 5m x 10mm, aluminio
Precio: 4.90
Schluter®-SCHIENE-V es un perfil de remate para parquets u otros recubrimientos, como por ejemplo terrazo. La transición entre el lado de fijación y el lado de remate es rectangular. Además, el lado de remate uniforme es apto para ser lijado. Código EAN: 4011832145575
