# Perfil de remate, referencia ABS 60 de la serie SCHIENE-BASIC-A de Schluter®. Medidas: 2,5mx6mm. Aluminio

- Propiedad del archivo: CONSTRUNARIO
- Formato: FIEBDC-3/2012
- Programa: Construnario Versión 3.51
- Fecha de los precios: 28/10/2022
- Divisa: EUR

**ABS60** m Perfil de remate, referencia ABS 60 de la serie SCHIENE-BASIC-A de Schluter®. Medidas: 2,5mx6mm. Aluminio
Precio: 2.76
Schluter®-SCHIENE-BASIC es un perfil de remate para pavimentos cerámicos u otros recubrimientos, con una transición de 90º del ala de fijación al ala de remate, terminando en un cabezal en ángulo recto. Código EAN: 4011832029134
