# Perfil de remate para ravimentos cerámicos, referencia MBS125/100 de la serie SCHIENE-BASIC-M de Schluter®. Medidas: 1m x 12, 5mm, latón

- Propiedad del archivo: CONSTRUNARIO
- Formato: FIEBDC-3/2012
- Programa: Construnario Versión 3.51
- Fecha de los precios: 28/10/2022
- Divisa: EUR

**PSLUMBS125100** m Perfil de remate para ravimentos cerámicos, referencia MBS125/100 de la serie SCHIENE-BASIC-M de Schluter®. Medidas: 1m x 12, 5mm, latón
Precio: 9.09
Schluter®-SCHIENE-BASIC es un perfil de remate para pavimentos cerámicos u otros recubrimientos, con una transición de 90º del ala de fijación al ala de remate, terminando en un cabezal en ángulo recto. Código EAN: 4011832029370
