# Perfil de protección y decoración, referencia E125/V4A de la serie SCHIENE-E V4A de Schluter®. Medidas:, 2, 5m x 12, 5mm, acero inox. V4A

- Propiedad del archivo: CONSTRUNARIO
- Formato: FIEBDC-3/2012
- Programa: Construnario Versión 3.51
- Fecha de los precios: 28/10/2022
- Divisa: EUR

**PSLUE125V4A** m Perfil de protección y decoración, referencia E125/V4A de la serie SCHIENE-E V4A de Schluter®. Medidas:, 2, 5m x 12, 5mm, acero inox. V4A
Precio: 12.35
Schluter®-SCHIENE es un perfil especial para proteger y decorar los cantos de los pavimentos cerámicos, pero se puede utilizar también adecuadamente para otros recubrimientos y distintas aplicaciones. Mediante el separador queda definida una junta entre el perfil y la baldosa. Schluter®-SCHIENE-E no tiene separador. Código EAN: 4011832015939
