# Perfil de protección y decoración, referencia A 150/100 de la serie SCHIENE-A de Schlüter®. Medidas: 1m x 15mm. Aluminio

- Propiedad del archivo: CONSTRUNARIO
- Formato: FIEBDC-3/2012
- Programa: Construnario Versión 3.51
- Fecha de los precios: 28/10/2022
- Divisa: EUR

**PSLUA150100** m Perfil de protección y decoración, referencia A 150/100 de la serie SCHIENE-A de Schlüter®. Medidas: 1m x 15mm. Aluminio
Precio: 5.05
Schluter®-SCHIENE es un perfil especial para proteger y decorar los cantos de los pavimentos cerámicos, pero se puede utilizar también adecuadamente para otros recubrimientos y distintas aplicaciones. Mediante el separador queda definida una junta entre el perfil y la baldosa. Schluter®-SCHIENE-E no tiene separador. Código EAN: 4011832000386
