# Schlüter®-BARA-RTKE - Perfil vierteaguas c/goterón, al. lacado, 2, 5m x 21mm, gris medium

- Propiedad del archivo: CONSTRUNARIO
- Formato: FIEBDC-3/2012
- Programa: Construnario Versión 3.51
- Fecha de los precios: 28/10/2022
- Divisa: EUR

**PSLURTKE21PG** m Schlüter®-BARA-RTKE - Perfil vierteaguas c/goterón, al. lacado, 2, 5m x 21mm, gris medium
Precio: 44.67
Schlüter®-BARA-RTKE es un perfil vierteaguas con goterón para la colocación sobre un mortero con pendiente. Este perfil tiene un sistema para fijar los canales de desagüe Schlüter®-BARIN. El perfil Schlüter®-BARA-RTKE está especialmente diseńado para construcciones con el drenaje Schlüter®-DITRADRAIN. Gracias al lado vertical perforado se garantiza un remate limpio de las baldosas cerámicas. Código EAN: 4011832093210
