# Schlüter®-QUADEC-FS/E - Ángulo interno y externo, 8mm, al. anodizado mate natural

- Propiedad del archivo: CONSTRUNARIO
- Formato: FIEBDC-3/2012
- Programa: Construnario Versión 3.51
- Fecha de los precios: 28/10/2022
- Divisa: EUR

**PSLUEVQF850AE** u Schlüter®-QUADEC-FS/E - Ángulo interno y externo, 8mm, al. anodizado mate natural
Precio: 25.20
Aplicación y función: Schlüter®-QUADEC-FS es un perfil de remate para uso en interiores, con el que se pueden obtener revestimientos de paredes visualmente muy atractivos. Los perfiles se puede combinar con las cantoneras y perfiles de remate de la serie Schlüter®-QUADEC. Schlüter®-QUADEC-FS cuenta con dos áreas visibles de 10 mm de ancho. En el área libre de 50 mm del perfil, se puede fijar el revestimiento decorativo o se puede insertar otro tipo de material. El perfil se encuentra disponible en diferentes acabados que ofrecen un diseńo estético, y la posibilidad de crear interesantes contrastes. Código EAN: 4011832096334
