# Schlüter®-RONDEC-STEP/E 90° - Ángulo externo 90°, 10mm, al. anodizado cr. cepillado

- Propiedad del archivo: CONSTRUNARIO
- Formato: FIEBDC-3/2012
- Programa: Construnario Versión 3.51
- Fecha de los precios: 28/10/2022
- Divisa: EUR

| Código | Ud | Descripción | Precio |
|---|---|---|---|
| E90RS100ACGB39 | u | Schlüter®-RONDEC-STEP/E 90° - Ángulo externo 90°, 10mm, al. anodizado cr. cepillado | 25.05 |
