# Schlüter®-RONDEC-STEP/E 135° - Ángulo externo 135°, 12, 5mm, al. anodizado mate natural

- Propiedad del archivo: CONSTRUNARIO
- Formato: FIEBDC-3/2012
- Programa: Construnario Versión 3.51
- Fecha de los precios: 28/10/2022
- Divisa: EUR

**E135RS125AE39** u Schlüter®-RONDEC-STEP/E 135° - Ángulo externo 135°, 12, 5mm, al. anodizado mate natural
Precio: 25.05
Aplicación y función: Schlüter®-RONDEC-STEP es un perfil de remate para encimeras de cocinas de cerámica. El perfil forma en combinación con el recubrimiento cerámico una esquina exterior simétrica y cubre el canto frontal de la encimera. El perfil se suministra en dos acabados de aluminio y permite distintos diseńos decorativos y contrastes interesantes. En el caso de Schlüter®-RONDEC-STEP-CT se puede insertar en el espacio libre del perfil piezas del mismo recubrimiento de la encimera, así como otros materiales. Con el perfil, además de su efecto decorativo, se protege de forma efectiva los cantos de las encimeras de deterioros por agresiones mecánicas. Para una correcta unión de los perfiles a esquinas interiores y exteriores existen piezas especiales para Schlüter®-RONDEC-STEP. Código EAN: 4011832124280
