# Perfil de remate de cantos con separador, referencia SS 80 AE 39 de la serie SCHIENE-STEP de Schlüter®. Medidas: H1 39mm, 2, 50m x 8mm

- Propiedad del archivo: CONSTRUNARIO
- Formato: FIEBDC-3/2012
- Programa: Construnario Versión 3.51
- Fecha de los precios: 28/10/2022
- Divisa: EUR

**SS80AE39** u Perfil de remate de cantos con separador, referencia SS 80 AE 39 de la serie SCHIENE-STEP de Schlüter®. Medidas: H1 39mm, 2, 50m x 8mm
Precio: 22.33
Aplicación y función: Schlüter®-SCHIENE-STEP es un perfil de alta calidad con separador para la protección decorativa de los cantos de baldosas. El perfil está disponible en 2 alturas (30 y 39 mm) especialmente adecuadas para encimeras de cocina, estantes y peldaños de escaleras con recubrimientos cerámicos. Con el perfil, además de su efecto decorativo,se protegen de forma efectiva los cantos de posibles deterioros por agresiones mecánicas. Schlüter®-SCHIENE-STEP es apto para su aplicación en áreas privadas o zonas privadas interiores. El perfil se fija firmemente al recubrimiento cerámico y ofrece gracias a su geometría una óptima protección del peldaño, así como una buena visibilidad y un alto nivel de seguridad. Código EAN: 4011832137440
