# Schlüter®-RONDEC-DB-AM - Perfil p/remate paredes y zócalos, 8mm, aluminio anodizado dorado

- Propiedad del archivo: CONSTRUNARIO
- Formato: FIEBDC-3/2012
- Programa: Construnario Versión 3.51
- Fecha de los precios: 28/10/2022
- Divisa: EUR

**PSLUDB14AM** u Schlüter®-RONDEC-DB-AM - Perfil p/remate paredes y zócalos, 8mm, aluminio anodizado dorado
Precio: 9.48
Aplicación y función: Schlüter®-RONDEC-DB es un perfil para remate de revestimientos cerámicos, terminaciones de zócalos, cantos visibles. La superficie externa del perfil, marcadamente sobresaliente, forma un acabado limpio de los bordes de las baldosas permitiendo de este modo un decorativo diseño. Aparte de su efecto decorativo, los perfiles protegen los cantos de las baldosas de eventuales daños derivados de agresiones de tipo mecánico. Asimismo con Schlüter®-RONDEC-DB es posible realizar cantoneras en las paredes, como por ejemplo esquinas o recubrimientos de zócalos en los que poder introducir materiales de revestimiento como por ejemplo enlucidos, papeles pintados o baldosas. Código EAN: 4011832044359
