# Schlüter®-DESIGNLINE-AGE - cenefa decorativa, 2, 5m x 6mm, aluminio anodizado titanio brillante

- Propiedad del archivo: CONSTRUNARIO
- Formato: FIEBDC-3/2012
- Programa: Construnario Versión 3.51
- Fecha de los precios: 28/10/2022
- Divisa: EUR

**DL625ATG** u Schlüter®-DESIGNLINE-AGE - cenefa decorativa, 2, 5m x 6mm, aluminio anodizado titanio brillante
Precio: 18.92
Aplicación y función: Schlüter®-DESIGNLINE es un perfil de cenefa para el diseńo de recubrimientos cerámicos en paredes interiores. Esta gama de perfiles se puede combinar con las cantoneras Schlüter®-RONDEC y QUADEC respectivamente. Schlüter®-DESIGNLINE tiene un ancho visible de 25 mm y un grosor lateral de 6 mm. De esta manera se puede combinar el perfil con baldosas con un grosor mínimo de 6 mm. En el caso de colocar baldosas con un grosor superior se debe rellenar el perfil con cemento cola. Código EAN: 4011832074363
