# Schlüter®-DIADEC-ACG - Perfil de remate, aluminio anodizado, 2, 5m x 10mm, cromo brillante

- Propiedad del archivo: CONSTRUNARIO
- Formato: FIEBDC-3/2012
- Programa: Construnario Versión 3.51
- Fecha de los precios: 28/10/2022
- Divisa: EUR

**DI100ACG18** u Schlüter®-DIADEC-ACG - Perfil de remate, aluminio anodizado, 2, 5m x 10mm, cromo brillante
Precio: 15.26
Aplicación y función: Schlüter®-DIADEC es un perfil fabricado en aluminio anodizado para el remate de cantos y esquinas con recubrimiento cerámico. La superficie visible forma un chaflán de 45º a modo de esquina exterior. Protege eficazmente el recubrimiento cerámico de las cargas mecánicas, y mediante un separador forma una junta uniforme entre el perfil y la baldosa. Además del efecto decorativo del perfil, las baldosas están protegidas eficazmente en sus bordes de las cargas mecánicas. Schlüter®-DIADEC está disponible con o sin ala de fijación. El perfil sin ala de fijación se puede utilizar para baldosas con un espesor superior a 6 mm, suplementando la base del perfil en caso necesario. Del mismo modo, es adecuado como perfil de remate para la instalación de baldosas sobre recubrimientos ya existentes. Para una unión simple y elegante de los perfiles Schlüter®-DIADEC, se encuentran disponibles las piezas de esquinas exteriores. Código EAN: 4011832140006
