# Schlüter®-ECK-KI-EB - Perfil de cantonera, 2m, acero inox. V2A cepillado

- Propiedad del archivo: CONSTRUNARIO
- Formato: FIEBDC-3/2012
- Programa: Construnario Versión 3.51
- Fecha de los precios: 28/10/2022
- Divisa: EUR

**PSLUKI15EB200** u Schlüter®-ECK-KI-EB - Perfil de cantonera, 2m, acero inox. V2A cepillado
Precio: 25.52
Aplicaciones y funciones: Schlüter®-ECK-K es un perfil de acero inoxidable para la colocación posterior en esquinas exteriores de baldosas cerámicas u otros tipos de recubrimientos. El perfil proporciona una excelente protección a aquellos cantos sometidos a agresiones mecánicas, como p.ej., en cocinas industriales, mataderos y hospitales. De esta forma se cubren los cantos deteriorados, lo que evita el cambio de las baldosas dańadas. El perfil Schlüter®-ECK-K para esquinas exteriores se puede combinar con los perfiles de media cańa de acero inoxidable Schlüter®-EHK para esquinas interiores entre paredes y Schlüter®-HKS como escocia para entregas de suelo a pared. Schlüter®-ECK-KHK es un perfil de media cańa de acero inoxidable para la colocación posterior en esquinas interiores de baldosas cerámicas u otros tipos de recubrimientos. De esta forma se cubren las esquinas deterioradas o mal entregadas, lo que evita su reparación. Schlüter®-ECK-K/KHK son especialmente idóneos para zonas con altas exigencias higiénicas, donde a parte de una buena estética, se precisa una limpieza fácil, como p.ej., en hospitales, cocinas industriales, salas blancas, lavanderías y en la industria alimentaria. Schlüter®-ECK-KI es un perfil de acero inoxidable para la colocación posterior en esquinas interiores de baldosas cerámicas u otros tipos de recubrimientos. A parte de una buena estética, el perfil cubre las esquinas deterioradas o mal entregadas, lo que evita su reparación. Código EAN: 4011832120930
