# Schlüter®-TREP-S/EL - Goma de recambio, 26 mm, 2, 5m, avellana RAL8007

- Propiedad del archivo: CONSTRUNARIO
- Formato: FIEBDC-3/2012
- Programa: Construnario Versión 3.51
- Fecha de los precios: 28/10/2022
- Divisa: EUR

| Código | Ud | Descripción | Precio |
|---|---|---|---|
| PE26NB | u | Schlüter®-TREP-S/EL - Goma de recambio, 26 mm, 2, 5m, avellana RAL8007 | 5.33 |
