# Schlüter®-TREP-E V4A/EK - Tapón, acero inox. V4A

- Propiedad del archivo: CONSTRUNARIO
- Formato: FIEBDC-3/2012
- Programa: Construnario Versión 3.51
- Fecha de los precios: 28/10/2022
- Divisa: EUR

| Código | Ud | Descripción | Precio |
|---|---|---|---|
| PSLUETE | u | Schlüter®-TREP-E V4A/EK - Tapón, acero inox. V4A | 2.04 |
