# Schlüter®-TREP-G-B - Perfil p/peldaño, acero inox. cep. V2A, ancho, R11, 1, 5m x 11mm, negro RAL9011

- Propiedad del archivo: CONSTRUNARIO
- Formato: FIEBDC-3/2012
- Programa: Construnario Versión 3.51
- Fecha de los precios: 28/10/2022
- Divisa: EUR

**GBEB110GS150** m Schlüter®-TREP-G-B - Perfil p/peldaño, acero inox. cep. V2A, ancho, R11, 1, 5m x 11mm, negro RAL9011
Precio: 45.04
Aplicaciones y funciones: Schlüter®-TREP-G y -GL son perfiles de acero inoxidable para escaleras con una superficie de pisada antideslizante. Con estos perfiles se pueden crear cantos seguros y decorativos en peldaños recubiertos de baldosas cerámicas, piedra natural u otros materiales de recubrimiento. Schlüter®-TREP-G con una superficie especial de pisada antideslizante (clase R11) de granulado mineral pigmentado está especialmente indicado para su uso en zonas muy transitadas, como pueden ser oficinas o edificios públicos. Schlüter®-TREP-GL con una superficie especial de pisada antideslizante (clase R10) de PVC estructurado está especialmente indicado para su uso en zonas poco transitadas o de uso privado. Schlüter®-TREP-GK y –GLK son variantes sin ala de fijación. Los perfiles están pensados para ser adheridos posteriormente al canto del peldaño, p.ej. para su instalación en peldaños con los cantos deteriorados, evitando así el cambio de las baldosas dañadas. Schlüter®-TREP-G /-GL protegen los cantos de los peldaños y ofrecen un alto grado de seguridad gracias a la superficie de pisada antideslizante y a la buena visibilidad de los bordes de los peldaños. Las cintas antideslizantes están adheridas en la hendidura del perfil portador de forma que sus bordes quedan bien protegidos. La superficie de pisada de los perfiles Schlüter®-TREP-G /-GL se puede cambiar posteriormente en caso de deterioro o desgaste. Como accesorios disponemos de tapones para los extremos. Código EAN: 4011832109652
