# Schlüter®-TREP-G-B/KB - Cinta autoadhesiva ancha, R 11, 18, 3m, amarillo RAL1021

- Propiedad del archivo: CONSTRUNARIO
- Formato: FIEBDC-3/2012
- Programa: Construnario Versión 3.51
- Fecha de los precios: 28/10/2022
- Divisa: EUR

| Código | Ud | Descripción | Precio |
|---|---|---|---|
| GBKB183CG | m | Schlüter®-TREP-G-B/KB - Cinta autoadhesiva ancha, R 11, 18, 3m, amarillo RAL1021 | 8.22 |
