# Schlüter®-TREP-GL-B/KB - Cinta autoadhesiva, ancha, R 10, 6m, negro RAL9011

- Propiedad del archivo: CONSTRUNARIO
- Formato: FIEBDC-3/2012
- Programa: Construnario Versión 3.51
- Fecha de los precios: 28/10/2022
- Divisa: EUR

| Código | Ud | Descripción | Precio |
|---|---|---|---|
| GLBKB60GS | m | Schlüter®-TREP-GL-B/KB - Cinta autoadhesiva, ancha, R 10, 6m, negro RAL9011 | 9.39 |
