# Schlüter®-TREP-G-B/KB - Cinta autoadhesiva ancha, R 11, 18, 3m, negro RAL9011

- Propiedad del archivo: CONSTRUNARIO
- Formato: FIEBDC-3/2012
- Programa: Construnario Versión 3.51
- Fecha de los precios: 28/10/2022
- Divisa: EUR

| Código | Ud | Descripción | Precio |
|---|---|---|---|
| GBKB183GS | m | Schlüter®-TREP-G-B/KB - Cinta autoadhesiva ancha, R 11, 18, 3m, negro RAL9011 | 8.32 |
