# Schlüter®-TREP-GL-S/KB - Cinta autoadhesiva, estrecha, R 10, 6m x 0mm, amarillo RAL1021

- Propiedad del archivo: CONSTRUNARIO
- Formato: FIEBDC-3/2012
- Programa: Construnario Versión 3.51
- Fecha de los precios: 28/10/2022
- Divisa: EUR

| Código | Ud | Descripción | Precio |
|---|---|---|---|
| GLSKB60CG | m | Schlüter®-TREP-GL-S/KB - Cinta autoadhesiva, estrecha, R 10, 6m x 0mm, amarillo RAL1021 | 6.46 |
