# Schlüter®-TREP-GS/EK - Tapón estrecho 30mm, acero inox

- Propiedad del archivo: CONSTRUNARIO
- Formato: FIEBDC-3/2012
- Programa: Construnario Versión 3.51
- Fecha de los precios: 28/10/2022
- Divisa: EUR

| Código | Ud | Descripción | Precio |
|---|---|---|---|
| EGSEB | m | Schlüter®-TREP-GS/EK - Tapón estrecho 30mm, acero inox. | 2.29 |
