# Schlüter®-TREP-EFK - Perfil de acero inoxidable especialmente antideslizante, ac. inox. V4A, R 10 V 6

- Propiedad del archivo: CONSTRUNARIO
- Formato: FIEBDC-3/2012
- Programa: Construnario Versión 3.51
- Fecha de los precios: 28/10/2022
- Divisa: EUR

**PSLUTEF56KV4A** m Schlüter®-TREP-EFK - Perfil de acero inoxidable especialmente antideslizante, ac. inox. V4A, R 10 V 6
Precio: 19.22
Aplicaciones y funciones: Schlüter®-TREP-E es un perfil para escaleras de acero inoxidable antideslizante para la creación de peldaños seguros y decorativos. Se puede aplicar en peldaños de baldosas cerámicas o de piedra natural, así como con recubrimientos delgados a partir de un grosor de 2 mm. Está especialmente indicado para escaleras con un alto tránsito peatonal, como p. ej., en oficinas o edificios públicos. Schlüter®-TREP-E protege los cantos de los peldaños y ofrece un alto grado de seguridad por su relieve antideslizante (Certificado de ensayos BIA, Grupo R 10 V6) y su buena percepción óptica. Como accesorio están disponibles tapones para el remate lateral. Schlüter®-TREP-EK es una variante sin ala de fijación que se debe pegar al peldaño. Este perfil es apto para la posterior instalación en peldaños con los cantos deteriorados para evitar la sustitución de las baldosas dañadas. Schlüter®-TREP-EFK es un perfil de acero inoxidable especialmente antideslizante para la confección segura y atractiva de peldaños. Se puede colocar con adhesivo de montaje sobre un rebaje previsto o directamente sobre el peldaño. Código EAN: 4011832146534
