# Schlüter®-TREP-FL-EB - Perfil de escalera, 1m x 9mm, acero inox. V2A cepillado

- Propiedad del archivo: CONSTRUNARIO
- Formato: FIEBDC-3/2012
- Programa: Construnario Versión 3.51
- Fecha de los precios: 28/10/2022
- Divisa: EUR

**FL90EB100** m Schlüter®-TREP-FL-EB - Perfil de escalera, 1m x 9mm, acero inox. V2A cepillado
Precio: 22.91
Aplicaciones y funciones: Schlüter®-TREP-FL es un perfil en forma florentina fabricado en aluminio o acero inoxidable para la protección y decoración de peldańos de escaleras. Se puede aplicar en peldańos de baldosas cerámicas o de piedra natural. Schlüter®-TREP-FL está especialmente indicado para su uso en áreas privadas con poco transito o para zonas interiores privadas. El perfil se fija firmemente al recubrimiento cerámico y no se puede sustituir en caso de desgaste ( con una banda de rodadura reemplazable se encuentran disponibles los pefiles Schlüter®-TREP-S / -B, así como Schlüter®-TREP-G). Schlüter®-TREP-FL protege los cantos de los peldańos, ofrece un alto grado de seguridad y una buena percepción óptica. El perfil de aluminio posee un diseńo especial antideslizante. Como accesorio están disponibles los tapones para el remate de los laterales. Código EAN: 4011832090295
