# Schlüter®-TREP-FL-AE/EK - Tapón, al. anodizado mate natural

- Propiedad del archivo: CONSTRUNARIO
- Formato: FIEBDC-3/2012
- Programa: Construnario Versión 3.51
- Fecha de los precios: 28/10/2022
- Divisa: EUR

| Código | Ud | Descripción | Precio |
|---|---|---|---|
| EFLAE | u | Schlüter®-TREP-FL-AE/EK - Tapón, al. anodizado mate natural | 2.04 |
