# Schlüter®-TREP-FL-EB/EK - Tapón, acero inox. cepillado

- Propiedad del archivo: CONSTRUNARIO
- Formato: FIEBDC-3/2012
- Programa: Construnario Versión 3.51
- Fecha de los precios: 28/10/2022
- Divisa: EUR

**EFLEB** u Schlüter®-TREP-FL-EB/EK - Tapón, acero inox. cepillado
Precio: 2.04
Aplicable para Schlüter®-TREP-FL-E y -EB. Código EAN: 4011832090677
