# Schlüter®-DILEX-EMP - Perfil de movimiento, 2, 5m x 65mm, acero inox

- Propiedad del archivo: CONSTRUNARIO
- Formato: FIEBDC-3/2012
- Programa: Construnario Versión 3.51
- Fecha de los precios: 28/10/2022
- Divisa: EUR

**EMP65** m Schlüter®-DILEX-EMP - Perfil de movimiento, 2, 5m x 65mm, acero inox.
Precio: 38.24
Aplicaciones y funciones: Schlüter®-DILEX-EMP es un perfil para juntas de movimiento que no precisa mantenimiento. Fabricado en acero inoxidable, ha sido concebido para absorber movimientos horizontales y es ideal para aquellos pavimentos de baldosas o de piedra natural que están sometidos a un fuerte desgaste mecánico, colocados sobre un lecho de mortero. Schlüter®-DILEX-EMP proporciona una eficaz protección a los cantos de aquellos suelos que son utilizados para el tráfico de carretillas y demás vehículos de uso industrial. Por todo ello es un perfil idóneo para, por ejemplo, ser utilizado en naves de almacenaje y de producción, centros comerciales, aparcamientos subterráneos o para suelos que sean limpiados con máquinas. El sistema de perfiles es idóneo para la construcción de juntas de dilatación en suelos construidos con placas de clinca, baldosas de cerámica, placas de piedra natural o placas de piedra artificial que reposen sobre un lecho de mortero. Los movimientos de la estructura del piso son absorbidos gracias a la inserción recíproca de las uniones de ranura y lengüeta. Los desplazamientos verticales no pueden ser absorbidos por el perfil. El ancho visto del perfil Schlüter®-DILEX-EMP es de 12 mm en la posición inicial. Código EAN: 4011832040870
