# Schlüter®-DILEX-EZ 70 - Junta absorción tensiones, decorativo, pvc, 2, 5m x 70mm, gris RAL7030

- Propiedad del archivo: CONSTRUNARIO
- Formato: FIEBDC-3/2012
- Programa: Construnario Versión 3.51
- Fecha de los precios: 28/10/2022
- Divisa: EUR

**EZG70** m Schlüter®-DILEX-EZ 70 - Junta absorción tensiones, decorativo, pvc, 2, 5m x 70mm, gris RAL7030
Precio: 10.60
Aplicaciones y funciones: Schlüter®-DILEX-EZ 70 es un perfil de absorción de tensiones y de adorno con paredes laterales destalonadas de PVC duro y de una zona de dilatación de PVC blando para la colocación en capa gruesa. Las distintas piezas pueden eliminarse según la altura de la construcción. Código EAN: 4011832001857
