# Schlüter®-DILEX-MOP - Junta de movimiento, pvc, 2, 5m x 50mm, gris RAL7030

- Propiedad del archivo: CONSTRUNARIO
- Formato: FIEBDC-3/2012
- Programa: Construnario Versión 3.51
- Fecha de los precios: 28/10/2022
- Divisa: EUR

**PSLUMOP50G** m Schlüter®-DILEX-MOP - Junta de movimiento, pvc, 2, 5m x 50mm, gris RAL7030
Precio: 4.34
Aplicaciones y funciones: Schlüter®-DILEX-MOP es una junta de movimiento con laterales dentados de PVC rígido reciclado y una parte central de PVC flexible. El perfil está disponible en tres alturas, y se puede utilizar como junta de dilatación en pavimentos cerámicos, piedras naturales o losas de piedra, que se coloquen sobre una capa de mortero. El perfil absorbe los movimientos y las tensiones de compresión a través de la zona de PVC flexible. Sin embargo, se deben de considerar los límites de resistencia mecánica del PVC, a la hora de utilizar el perfil como elemento protector de bordes. En situaciones de estrés mecánico generado por el flujo de tráfico, el borde de PVC rígido del perfil protege el canto del material adyacente, debido a que la resistencia mecánica de los perfiles de PVC es muy elevada. El perfil en PVC puede sufrir variaciones de color debido a que se fabrica con PVC rígido reciclado. Los perfiles están especialmente diseñados para todo tipo de proyectos industriales. Schlüter®-DILEX-MOP puede utilizarse también en rehabilitación y renovación, realizando un rebaje por corte, para su colocación entre el azulejo y el perfil. La separación entre ambos, deberá rellenarse con material de rejuntado o resina epoxídica. Código EAN: 4011832018350
