# Schlüter®-DILEX-BT-A - Perfil p/juntas estructurales, 2, 5m x 15mm, aluminio

- Propiedad del archivo: CONSTRUNARIO
- Formato: FIEBDC-3/2012
- Programa: Construnario Versión 3.51
- Fecha de los precios: 28/10/2022
- Divisa: EUR

**ABT150** m Schlüter®-DILEX-BT-A - Perfil p/juntas estructurales, 2, 5m x 15mm, aluminio
Precio: 34.47
Schlüter®-DILEX-BT es un perfil de aluminio para juntas estructurales con conexión lateral articulada y parte central machihembrada. Con ello es posible una absorción de movimientos tridimensionales. Código EAN: 4011832040931
