# Schlüter®-DILEX-BT-AE/OT - Perfil portante de remate de pared, 2, 5m x 12, 5mm, al. anodizado mate natural

- Propiedad del archivo: CONSTRUNARIO
- Formato: FIEBDC-3/2012
- Programa: Construnario Versión 3.51
- Fecha de los precios: 28/10/2022
- Divisa: EUR

**AEBTO125** m Schlüter®-DILEX-BT-AE/OT - Perfil portante de remate de pared, 2, 5m x 12, 5mm, al. anodizado mate natural
Precio: 9.35
Schlüter®-DILEX-BT/OT es el perfil portante pared de la junta estructural y se puede combinar con cualquier altura de Schlüter®-DILEX-BT/MT y -RENO-VT. Código EAN: 4011832045660
