# Schlüter®-DILEX-BT-AE/MT - Pieza central de la junta estructural, 2, 5m x 0mm, al. anodizado mate natural

- Propiedad del archivo: CONSTRUNARIO
- Formato: FIEBDC-3/2012
- Programa: Construnario Versión 3.51
- Fecha de los precios: 28/10/2022
- Divisa: EUR

**AEBT30MT** m Schlüter®-DILEX-BT-AE/MT - Pieza central de la junta estructural, 2, 5m x 0mm, al. anodizado mate natural
Precio: 26.40
Schlüter®-DILEX-BT/MT es la pieza central de la junta estructural y puede combinarse con Schlüter®-DILEX-BT/O o -RENO-VT en todas las medidas. Código EAN: 4011832045653
