# Schlüter®-DILEX-BT-AE - Perfil p/juntas estructurales, 2, 5m x 10mm, aluminio anodizado mate natural

- Propiedad del archivo: CONSTRUNARIO
- Formato: FIEBDC-3/2012
- Programa: Construnario Versión 3.51
- Fecha de los precios: 28/10/2022
- Divisa: EUR

**AEBT100** m Schlüter®-DILEX-BT-AE - Perfil p/juntas estructurales, 2, 5m x 10mm, aluminio anodizado mate natural
Precio: 46.99
Schlüter®-DILEX-BT es un perfil de aluminio para juntas estructurales con conexión lateral articulada y parte central machihembrada. Con ello es posible una absorción de movimientos tridimensionales. Código EAN: 4011832045523
