# Schlüter®-DILEX-BTO-A - Perfil de junta estructural, 2, 5m x 12, 5mm, aluminio

- Propiedad del archivo: CONSTRUNARIO
- Formato: FIEBDC-3/2012
- Programa: Construnario Versión 3.51
- Fecha de los precios: 28/10/2022
- Divisa: EUR

**ABT125O125** m Schlüter®-DILEX-BTO-A - Perfil de junta estructural, 2, 5m x 12, 5mm, aluminio
Precio: 34.29
Aplicaciones y funciones: Schlüter®-DILEX-BT es un perfil de junta estructural de aluminio sin necesidad de mantenimiento. El perfil está concebido de manera que las alas de fijación laterales pueden anclarse en la capa de cemento por debajo del revestimiento de baldosas o piedra natural o de utilizarse otro tipo de material de revestimiento, como por ejemplo moqueta o suelos sintéticos, puede integrarse en la capa de solado. De este modo el perfil puede seguir los movimientos de la estructura del revestimiento. La existencia de una pieza central acoplable desplazable hace posible la absorción de movimientos de ± 5 mm. Las formas articuladas laterales permiten una absorción tridimensional del movimiento. Schlüter®-DILEX-BT proporciona una eficaz protección a los cantos de aquellos suelos que soportan un importante tráfico peatonal o de carretillas y demás vehículos de uso industrial. Por todo ello son idóneos para, por ejemplo, ser utilizados en naves de almacenaje o producción, centros comerciales, aeropuertos, estaciones de ferrocarril, aparcamientos subterráneos o para suelos que sean limpiados con máquinas. Con la variante de perfil Schlüter®-DILEXBTO es posible realizar juntas estructurales que discurran por delante de paredes y con el perfil Schlüter®-DILEX-BTS es posible efectuar el montaje una vez colocado el recubrimiento cerámico. Del mismo modo es posible integrar los perfiles en superficies de paredes y techos fabricados con Pladur o en superficies de enlucido o de baldosas. Código EAN: 4011832040986
